# A45 LÜD/Rahmede, Ausbau RWBA Wislade, Bauüberwachung
Angebotsaufforderung (GAEB 90, DA83)
Währung: EUR
Auftraggeber: Autobahn GmbH des Bundes

## A45 LÜD/Rahmede, Ausbau RWBA Wislade, Ba
Datum: 02.06.26

### Abschnitt 00 Ausbau RWBA Wislade

#### Unterabschnitt 00.00 Bauüberwachung

**00.00.0001 Bauüberwacher/in Ing., 2026-2028**
Einsatz einer Bauüberwachung für die Jahre 2026 bis
2028.

Stundensatz für den Einsatz einer Bauüberwachung für
verschiedene Bauverträge gemäß Leistungsbeschreibung.
Der Verrechnungssatz für die jeweilige Arbeitskraft
beinhaltet sämtliche Aufwendungen, insbesondere
tatsächlichem Lohn, einschli. vermögenswirksamer
Leistungen und den Zuschlägen für die Gemeinkosten
(Sozialbeiträge), technische Ausstattung,
Baustellenfahrzeuge, An- und abfahrt zum Baubüro/zur
Baustelle.

Die Arbeitszeit beinhaltet nicht die An- und
Abfahrtszeiten zum Baubüro/ zur Baustelle.
Einzukalkulieren sind sämtliche Fahrtkosten vom Wohnort
bzw. Firmensitz zur Baustelle und zurück und innerhalb
der Baustelle sowie Fahrten zu erforderlichen
Abstimmungs- und Arbeitsgesprächen in einem Umkreis von
100 km von der Baustelle (Luftlinie) z.B. zur
Außenstelle Hagen. Fahrzeiten und Fahrkosten hat der
Bieter in den Stundensatz einzukalkulieren. Die
gesetzliche Mittagspause ist keine Arbeitszeit.

Technische Einrichtungen (Telefon, PCs u.ä.) werden vom
Auftraggeber nicht zur Verfügung gestellt. Die Kosten
für den Einsatz und die Vorhaltung aller für die
Leistungserbringung erforderlichen technischen
Ausstattungen und Hilfsmittel einschließlich
DA-Ausstattung und Telefon, Mobiltelefon, Kopierer,
Fahrzeugstellung sind einzurechnen.
Menge: 4520,000 h

**00.00.0002 Bauüberwacher/in Ing., 2029-2030**
Einsatz einer Bauüberwachung für die Jahre 2029 bis
2030.

Stundensatz für den Einsatz einer Bauüberwachung für
verschiedene Bauverträge gemäß Leistungsbeschreibung.
Der Verrechnungssatz für die jeweilige Arbeitskraft
beinhaltet sämtliche Aufwendungen, insbesondere
tatsächlichem Lohn, einschli. vermögenswirksamer
Leistungen und den Zuschlägen für die Gemeinkosten
(Sozialbeiträge), technische Ausstattung,
Baustellenfahrzeuge, An- und abfahrt zum Baubüro/zur
Baustelle.

Die Arbeitszeit beinhaltet nicht die An- und
Abfahrtszeiten zum Baubüro/ zur Baustelle.
Einzukalkulieren sind sämtliche Fahrtkosten vom Wohnort
bzw. Firmensitz zur Baustelle und zurück und innerhalb
der Baustelle sowie Fahrten zu erforderlichen
Abstimmungs- und Arbeitsgesprächen in einem Umkreis von
100 km von der Baustelle (Luftlinie) z.B. zur
Außenstelle Hagen. Fahrzeiten und Fahrkosten hat der
Bieter in den Stundensatz einzukalkulieren. Die
gesetzliche Mittagspause ist keine Arbeitszeit.

Technische Einrichtungen (Telefon, PCs u.ä.) werden vom
Auftraggeber nicht zur Verfügung gestellt. Die Kosten
für den Einsatz und die Vorhaltung aller für die
Leistungserbringung erforderlichen technischen
Ausstattungen und Hilfsmittel einschließlich
DA-Ausstattung und Telefon, Mobiltelefon, Kopierer,
Fahrzeugstellung sind einzurechnen.
Menge: 120,000 h

#### Unterabschnitt 00.01 BÜ nach Bauende

**00.01.0001 OT (BÜ) nach Räumung d. Baustelle**
In dieser OZ sind sämtliche Nebenkosten, insbesondere
Fahrzeiten und Fahrtkosten für die An- und Abfahrt der
Bauüberwachung (Bauingenieur/in) zu einzelnen
Ortsterminen nach Räumung der Baustelle im Baufeld oder
im Umkreis 100 km um das Baufeld (Luftlinie)
einzurechen. Die Teilnahme an dem Ortstermin selbst
wird über die OZ 00.00.0002 vergütet.
Menge: 8,000 St

USt %: 19,00
